# Caja estanca distribución terminal IP65 416x280x145 policarbonato Gris ventana transparente - de IDE Electric

- Propiedad del archivo: CONSTRUNARIO
- Formato: FIEBDC-3/2012
- Programa: Construnario Versión 3.51
- Fecha de los precios: 06/06/2024
- Divisa: EUR

**CDP18PT** u Caja estanca distribución terminal IP65 416x280x145 policarbonato Gris ventana transparente - de IDE Electric
Precio: 155.36
MATERIALES LIBRES DE HALÓGENOS. Marco y base en POLICARBONATO gris RAL 7035. Ventana transparente color Fumé con protección UV. IP65 - Superficie. Código EAN: 8431044127897 Código ETIM 6.0: EC001892
