# Chasis modular, referencia CH4030/1520 de IDE. Para armario GN403015 y GN403020 M.33 - de IDE Electric

- Propiedad del archivo: CONSTRUNARIO
- Formato: FIEBDC-3/2012
- Programa: Construnario Versión 3.51
- Fecha de los precios: 06/06/2024
- Divisa: EUR

**CH4030_1520** u Chasis modular, referencia CH4030/1520 de IDE. Para armario GN403015 y GN403020 M.33 - de IDE Electric
Precio: 71.03
MATERIALES: Bastidor: Acero galvanizado. Tapa chasis: Chapa de acero pintado RAL7035. Incorpora bastidor, tapa chasis, tornillos de cierre y alzadores. Bolsa de accesorios para montaje incluida. Código EAN: 8431044493510 Código eCl@ss 6.0: EC002625
