# Chasis, referencia CH4060/1520 de IDE. 3x26 (78) MOD.PROF.150/200 - de IDE Electric

- Propiedad del archivo: CONSTRUNARIO
- Formato: FIEBDC-3/2012
- Programa: Construnario Versión 3.51
- Fecha de los precios: 06/06/2024
- Divisa: EUR

**CH4060_1520** u Chasis, referencia CH4060/1520 de IDE. 3x26 (78) MOD.PROF.150/200 - de IDE Electric
Precio: 99.76
MATERIALES: Bastidor: Acero galvanizado. Tapa chasis: Chapa de acero pintado RAL7035. Incorpora bastidor, tapa chasis, tornillos de cierre y alzadores. Bolsa de accesorios para montaje incluida. Código EAN: 8431044178790 Código ETIM 6.0: EC002625
