# Caja distribución empotrar paredes huecas, referencia DFF36PO/PH de IDE. 3x12 (36) módulos - de IDE Electric

- Propiedad del archivo: CONSTRUNARIO
- Formato: FIEBDC-3/2012
- Programa: Construnario Versión 3.51
- Fecha de los precios: 06/06/2024
- Divisa: EUR

**DFF36PO_PH** u Caja distribución empotrar paredes huecas, referencia DFF36PO/PH de IDE. 3x12 (36) módulos - de IDE Electric
Precio: 46.31
Caja distribución empotrar paredes huecas, referencia DFF36PO/PH de IDE. 3x12 (36) módulos Grado de protección IP40 Resistencia al impacto IK08 Resistencia al hilo incandescente Paredes convencionales 650 ºC Paredes huecas 850 ºC Rango de temperatura ambiente -25 ºC / +40 ºC Tensión máxima de empleo 1000 V AC / 1500 V DC Doble aislamiento Clase II MATERIALES LIBRES DE HALÓGENOS. Marco y ventana en ABS blanco RAL 9003. Base en PS gris alto impacto V0. IP40 - Empotrar paredes huecas. Código EAN: 8431044284651
