# Armario distribución de empotrar IP40 660x920x110 tapas plásticas 120 módulos de IDE - de IDE Electric

- Propiedad del archivo: CONSTRUNARIO
- Formato: FIEBDC-3/2012
- Programa: Construnario Versión 3.51
- Fecha de los precios: 06/06/2024
- Divisa: EUR

**E120P150** u Armario distribución de empotrar IP40 660x920x110 tapas plásticas 120 módulos de IDE - de IDE Electric
Precio: 106.42
Incorpora: 5 tapas mod.150 mm + 2 tapa ciega 50 mm + 5 raíles DIN. Código EAN: 8431044095004 Código eCl@ss 6.0: EC000456
