# Enlace+extensión para armarios 1810 mm, referencia EE1810PT/300 de IDE. Puerta transparente. Para amarios de 300 de profundidad - de IDE Electric

- Propiedad del archivo: CONSTRUNARIO
- Formato: FIEBDC-3/2012
- Programa: Construnario Versión 3.51
- Fecha de los precios: 06/06/2024
- Divisa: EUR

**EE1810PT_300** u Enlace+extensión para armarios 1810 mm, referencia EE1810PT/300 de IDE. Puerta transparente. Para amarios de 300 de profundidad - de IDE Electric
Precio: 1247.10
Enlace+extensión para armarios 1810 mm, referencia EE1810PT/300 de IDE. Puerta transparente. Para amarios de 300 de profundidad Código EAN: 8431044421261 Código ETIM 8.0: EC002622
