# Cajas de bornas en acero inoxidable, referencia ELA302090/INX-316 de IDE. Cajas suministradas sin placa de montaje. Con laterales lisos y tapa atornillada. Medidas: 300x200x90 - de IDE Electric

- Propiedad del archivo: CONSTRUNARIO
- Formato: FIEBDC-3/2012
- Programa: Construnario Versión 3.51
- Fecha de los precios: 06/06/2024
- Divisa: EUR

**ELA302090_INX-316** u Cajas de bornas en acero inoxidable, referencia ELA302090/INX-316 de IDE. Cajas suministradas sin placa de montaje. Con laterales lisos y tapa atornillada. Medidas: 300x200x90 - de IDE Electric
Precio: 412.51
Acero Inoxidable: AISI 316L Satinado Scotch 320. Cajas suministradas sin placa de montaje. Con laterales lisos y tapa atornillada. Código EAN: 8431044225739 Código eCl@ss 6.0: EC002713
