# Caja bornas, referencia ELA402090 de IDE. Medidas:400x200x90 lat. lisos. Tapa atornillada-IP65 - de IDE Electric

- Propiedad del archivo: CONSTRUNARIO
- Formato: FIEBDC-3/2012
- Programa: Construnario Versión 3.51
- Fecha de los precios: 06/06/2024
- Divisa: EUR

**ELA402090** u Caja bornas, referencia ELA402090 de IDE. Medidas:400x200x90 lat. lisos. Tapa atornillada-IP65 - de IDE Electric
Precio: 92.92
Acero laminado RAL7035. Caja suministrada sin placa de montaje. Con laterales lisos y tapa atornillada. Código EAN: 8431044016689 Código ETIM 6.0: EC002713
