# Armario combinable montado puerta transparente doble sin placa 1800x1000x500 de IDE - de IDE Electric

- Propiedad del archivo: CONSTRUNARIO
- Formato: FIEBDC-3/2012
- Programa: Construnario Versión 3.51
- Fecha de los precios: 06/06/2024
- Divisa: EUR

**ENL18010050PT_DC** u Armario combinable montado puerta transparente doble sin placa 1800x1000x500 de IDE - de IDE Electric
Precio: 1968.73
Acero laminado RAL 7035. Armario autoportante enlazable de puerta transparente doble. Incorporan cáncamos y tapas para entrada de cables. Suministrados sin placa de montaje ni paneles laterales. Código EAN: 8431044010519 Código eCl@ss 6.0: EC000058
