# Armario combinable montado puerta transparente doble sin placa 2000x1200x600 de IDE - de IDE Electric

- Propiedad del archivo: CONSTRUNARIO
- Formato: FIEBDC-3/2012
- Programa: Construnario Versión 3.51
- Fecha de los precios: 06/06/2024
- Divisa: EUR

**ENL20012060PT_DC** u Armario combinable montado puerta transparente doble sin placa 2000x1200x600 de IDE - de IDE Electric
Precio: 2269.26
Acero laminado RAL 7035. Armario autoportante enlazable de puerta transparente doble. Incorporan cáncamos y tapas para entrada de cables. Suministrados sin placa de montaje ni paneles laterales. Código EAN: 8431044010625 Código eCl@ss 6.0: EC000058
