# Cajas metálicas con entrada cables y tapa atornillada, referencia EXA6030135 de IDE. Prof. 135mm. Medidas: 600x300x135 - de IDE Electric

- Propiedad del archivo: CONSTRUNARIO
- Formato: FIEBDC-3/2012
- Programa: Construnario Versión 3.51
- Fecha de los precios: 06/06/2024
- Divisa: EUR

**EXA6030135** u Cajas metálicas con entrada cables y tapa atornillada, referencia EXA6030135 de IDE. Prof. 135mm. Medidas: 600x300x135 - de IDE Electric
Precio: 333.54
Acero laminado RAL7035. Caja suministrada sin placa de montaje. Con entrada de cables y tapa atornillada. Código EAN: 8431044016924 Código eCl@ss 6.0: EC002713
