# Caja estanca derivación IP65-IP67 Entrada pretroquelada tapa transparente - de IDE Electric

- Propiedad del archivo: CONSTRUNARIO
- Formato: FIEBDC-3/2012
- Programa: Construnario Versión 3.51
- Fecha de los precios: 06/06/2024
- Divisa: EUR

**EXT322** u Caja estanca derivación IP65-IP67 Entrada pretroquelada tapa transparente - de IDE Electric
Precio: 79.54
CAJAS LIBRES DE HALÓGENOS. Base: PS RAL7035. Tapa transparente: PC color fumé UV. Conos: PS RAL7035. Cajas en superficie. Código EAN: 8431044196206 Código ETIM 6.0: EC000113
