# Filtros 215x215, referencia F222 de IDE. Para rejilla de 255x255 - de IDE Electric

- Propiedad del archivo: CONSTRUNARIO
- Formato: FIEBDC-3/2012
- Programa: Construnario Versión 3.51
- Fecha de los precios: 06/06/2024
- Divisa: EUR

**F222** u Filtros 215x215, referencia F222 de IDE. Para rejilla de 255x255 - de IDE Electric
Precio: 3.93
Filtro para ventilador. Código EAN: 8431044250298 Código ETIM 6.0: EC002513
