# Armario semi-compacto con puerta opaca doble sin placa, referencia FSC20016040PO/DC de IDE. Medidas: 2000x1600x400 - de IDE Electric

- Propiedad del archivo: CONSTRUNARIO
- Formato: FIEBDC-3/2012
- Programa: Construnario Versión 3.51
- Fecha de los precios: 06/06/2024
- Divisa: EUR

**FSC20016040PO_DC** u Armario semi-compacto con puerta opaca doble sin placa, referencia FSC20016040PO/DC de IDE. Medidas: 2000x1600x400 - de IDE Electric
Precio: 2525.39
Acero laminado RAL 7035. Armario autoportante semi-compacto de puerta opaca doble. Incorporan cáncamos y tapas para la entrada de cables. Suministrados sin placa de montaje. Código EAN: 8431044155586 Código eCl@ss 6.0: EC000058
