# Pack guía deslizante 1000, referencia GD1000 de IDE - de IDE Electric

- Propiedad del archivo: CONSTRUNARIO
- Formato: FIEBDC-3/2012
- Programa: Construnario Versión 3.51
- Fecha de los precios: 06/06/2024
- Divisa: EUR

**GD1000** u Pack guía deslizante 1000, referencia GD1000 de IDE - de IDE Electric
Precio: 86.52
MATERIALES: Acero galvanizado. Es necesario solicitar la referencia 48500 + el pack de guías en función de la anchura de la placa. Código EAN: 8431044044057 Código eCl@ss 6.0: EC002620
