# Armarios de distribución IP40 de empotrar pared hueca, referencia GME42PO/PH/RR de IDE. 3x14 (42) raíl DIN. Puerta metálica. Con barras de neutro y tierra con tornillos - de IDE Electric

- Propiedad del archivo: CONSTRUNARIO
- Formato: FIEBDC-3/2012
- Programa: Construnario Versión 3.51
- Fecha de los precios: 06/06/2024
- Divisa: EUR

**GME42PO_PH_RR** u Armarios de distribución IP40 de empotrar pared hueca, referencia GME42PO/PH/RR de IDE. 3x14 (42) raíl DIN. Puerta metálica. Con barras de neutro y tierra con tornillos - de IDE Electric
Precio: 130.67
Armarios de distribución IP40 de empotrar pared hueca, referencia GME42PO/PH/RR de IDE. 3x14 (42) raíl DIN. Puerta metálica. Con barras de neutro y tierra con tornillos Código EAN: 8431044218182 Código eCl@ss 8.0: EC000214
