# Conjunto, referencia GME42/RTR50608PME de IDE. 500x600x80. Metálico+caja de distribución GME42PO - de IDE Electric

- Propiedad del archivo: CONSTRUNARIO
- Formato: FIEBDC-3/2012
- Programa: Construnario Versión 3.51
- Fecha de los precios: 06/06/2024
- Divisa: EUR

**GME42_RTR50608PME** u Conjunto, referencia GME42/RTR50608PME de IDE. 500x600x80. Metálico+caja de distribución GME42PO - de IDE Electric
Precio: 290.68
Conjunto, referencia GME42/RTR50608PME de IDE. 500x600x80. Metálico+caja de distribución GME42PO Código EAN: 8431044479125 Código eCl@ss 8.0: EC000214
