# Conjunto, referencia GME56PH/RTR50608PME de IDE. 500x600x80. Metálico+caja de distribución GME56PO/PH - de IDE Electric

- Propiedad del archivo: CONSTRUNARIO
- Formato: FIEBDC-3/2012
- Programa: Construnario Versión 3.51
- Fecha de los precios: 06/06/2024
- Divisa: EUR

**GME56PH_RTR50608PME** u Conjunto, referencia GME56PH/RTR50608PME de IDE. 500x600x80. Metálico+caja de distribución GME56PO/PH - de IDE Electric
Precio: 358.80
Conjunto, referencia GME56PH/RTR50608PME de IDE. 500x600x80. Metálico+caja de distribución GME56PO/PH Código EAN: 8431044479170 Código eCl@ss 8.0: EC000214
