# Armario metálico IP66 sin placa de montaje, referencia GN404025/SP de IDE. Medidas: 400x400x250 - de IDE Electric

- Propiedad del archivo: CONSTRUNARIO
- Formato: FIEBDC-3/2012
- Programa: Construnario Versión 3.51
- Fecha de los precios: 06/06/2024
- Divisa: EUR

**GN404025_SP** u Armario metálico IP66 sin placa de montaje, referencia GN404025/SP de IDE. Medidas: 400x400x250 - de IDE Electric
Precio: 165.41
Acero laminado RAL 7035 - Puerta opaca única - Armarios suministrados sin placa de montaje. Pack de 4 alzadores de placa incluido en todas las referencias. Código EAN: 8431044146461 Código ETIM 6.0: EC000261
