# Armario mural enlazable, referencia GNL6012040 de IDE. 600x1200x400. Puerta opaca con placa - de IDE Electric

- Propiedad del archivo: CONSTRUNARIO
- Formato: FIEBDC-3/2012
- Programa: Construnario Versión 3.51
- Fecha de los precios: 06/06/2024
- Divisa: EUR

**GNL6012040** u Armario mural enlazable, referencia GNL6012040 de IDE. 600x1200x400. Puerta opaca con placa - de IDE Electric
Precio: 700.47
Armario mural enlazable, referencia GNL6012040 de IDE. 600x1200x400. Puerta opaca con placa Grado de protección Armarios puerta única IP66 / NEMA 1, 12, 4 Armarios puerta doble IP55 / NEMA 1, 12 Armarios enlazables IP54 Resistencia al impacto Puerta opaca Hasta IK10 Puerta transparente Hasta IK09 Rango de temperatura ambiente -25 ºC / +40 ºC Tensión máxima asignada de empleo 1000 V AC / 1500 V DC Destinados a alojar en su interior la aparamenta y equipamiento eléctrico necesario para la alimentación, distribución y conversión de la energía eléctrica. Fabricados con materiales de la más alta calidad, disponen de todos los certificados para los mercados nacionales e internacionales. Código EAN: 8431044338132 Código ETIM 8.0: EC000261
