# Caja distribución IP40 empotrar, pared hueca, referencia de IDE. 1x36 módulos, puerta opaca - de IDE Electric

- Propiedad del archivo: CONSTRUNARIO
- Formato: FIEBDC-3/2012
- Programa: Construnario Versión 3.51
- Fecha de los precios: 06/06/2024
- Divisa: EUR

**GPE36PO3F_PH** u Caja distribución IP40 empotrar, pared hueca, referencia de IDE. 1x36 módulos, puerta opaca - de IDE Electric
Precio: 70.87
Grado de protección IP40 Resistencia al impacto IK08 Resistencia al hilo incandescente En bases de empotrar para paredes huecas 850 ºC En el resto de bases 650 ºC Rango de temperatura ambiente -25 ºC / +40 ºC Tensión máxima de empleo 1000 V AC / 1500 V DC Doble aislamiento Clase II Código EAN: 8431044187556 Código ETIM 8.0: EC000214
