# Caja distribución IP40 empotrar, pared hueca, referencia GPE36PO/PH/RA de IDE. 1x36 módulos, puerta opaca. Regleta N&T aut - de IDE Electric

- Propiedad del archivo: CONSTRUNARIO
- Formato: FIEBDC-3/2012
- Programa: Construnario Versión 3.51
- Fecha de los precios: 06/06/2024
- Divisa: EUR

**GPE36PO3F_PH_RA** u Caja distribución IP40 empotrar, pared hueca, referencia GPE36PO/PH/RA de IDE. 1x36 módulos, puerta opaca. Regleta N&T aut - de IDE Electric
Precio: 121.36
Caja distribución IP40 empotrar, pared hueca, referencia GPE36PO/PH/RA de IDE. 1x36 módulos, puerta opaca. Regleta N&T aut Grado de protección IP40 Resistencia al impacto IK08 Resistencia al hilo incandescente En bases de empotrar para paredes huecas 850 ºC En el resto de bases 650 ºC Rango de temperatura ambiente -25 ºC / +40 ºC Tensión máxima de empleo 1000 V AC / 1500 V DC Doble aislamiento Clase II Conforme a la directiva de baja tensión 2014/35/EU. Normas: UNE-EN 62208 y UNE-EN 60439-1 (en la parte que afecta). Gama de productos Cajas de distribución IP40 de empotrar de 12, 18, 24 y 36 módulos de capacidad. Cajas de empotrar en paredes huecas y de empotrar en paredes convencionales. Disponibles con puerta opaca o transparente. Materiales Materiales plásticos libres de halógenos. Bases de empotrar en paredes convencionales: PS gris RAL 7035. Bases de empotrar en paredes huecas: PS V0 gris RAL 7035. Marco y puerta opaca: ABS blanco RAL 9003. Puerta transparente: PC color gris fumé con protección UV. Suministro Suministrados en embalaje individual. Los embalajes múltiples se conforman enfajando con film transparente los embalajes individuales. Se suministran con todos los elementos ensamblados, a excepción de los elementos suministrados en la bolsa de accesorios. Código EAN: 8431044358918 Código ETIM 8.0: EC000214
