# Caja distribución IP40 superficie, referencia GPS24PO/RR de IDE. 1x24 módulos, puerta transparente. Regleta N&T - de IDE Electric

- Propiedad del archivo: CONSTRUNARIO
- Formato: FIEBDC-3/2012
- Programa: Construnario Versión 3.51
- Fecha de los precios: 06/06/2024
- Divisa: EUR

**GPS24PT_RR** u Caja distribución IP40 superficie, referencia GPS24PO/RR de IDE. 1x24 módulos, puerta transparente. Regleta N&T - de IDE Electric
Precio: 65.78
Grado de protección IP40 Resistencia al impacto IK08 Resistencia al hilo incandescente 650 ºC Rango de temperatura ambiente -25 ºC / +40 ºC Tensión máxima de empleo 1000 V AC / 1500 V DC Doble aislamiento Clase II Código EAN: 8431044179605 Código ETIM 8.0: EC000214
