# Higrostato, referencia HG02 de IDE - de IDE Electric

- Propiedad del archivo: CONSTRUNARIO
- Formato: FIEBDC-3/2012
- Programa: Construnario Versión 3.51
- Fecha de los precios: 06/06/2024
- Divisa: EUR

**HG02** u Higrostato, referencia HG02 de IDE - de IDE Electric
Precio: 79.96
Higrostato para armarios Argenta Plus. Código EAN: 8431044251066 Código ETIM 6.0: EC002008
