# Intercambiador agua-aire, referencia IGV1000/230 de IDE. 1000 W - de IDE Electric

- Propiedad del archivo: CONSTRUNARIO
- Formato: FIEBDC-3/2012
- Programa: Construnario Versión 3.51
- Fecha de los precios: 06/06/2024
- Divisa: EUR

**IGV1000230** u Intercambiador agua-aire, referencia IGV1000/230 de IDE. 1000 W - de IDE Electric
Precio: 2033.15
Intercambiador agua-aire 1000 W Código EAN: 8431044250861 Código ETIM 6.0: EC002515
