# Intercambiador agua-aire, referencia IGV4500/230 de IDE. 4500 W - de IDE Electric

- Propiedad del archivo: CONSTRUNARIO
- Formato: FIEBDC-3/2012
- Programa: Construnario Versión 3.51
- Fecha de los precios: 06/06/2024
- Divisa: EUR

**IGV4500230** u Intercambiador agua-aire, referencia IGV4500/230 de IDE. 4500 W - de IDE Electric
Precio: 3822.60
Intercambiador agua-aire 5000 W. Código EAN: 8431044250908 Código ETIM 6.0: EC002515
