# Armario acero inox. fijación mural IP66 304 L , referencia INX604020 de IDE. Placa ciega incorporada. Medidas 600x400x200 - de IDE Electric

- Propiedad del archivo: CONSTRUNARIO
- Formato: FIEBDC-3/2012
- Programa: Construnario Versión 3.51
- Fecha de los precios: 06/06/2024
- Divisa: EUR

**INX604020** u Armario acero inox. fijación mural IP66 304 L , referencia INX604020 de IDE. Placa ciega incorporada. Medidas 600x400x200 - de IDE Electric
Precio: 812.83
Acero inoxidable AISI 304L: satinado Scotch 320. Puerta opaca. Armarios suministrados con placa de montaje. Código EAN: 8431044088648 Código ETIM 6.0: EC000261
