# Armarios de fijación mural IP66 en acero inoxidable AISI 304L-316L, referencia INXT606025-316 de IDE. Medidas: 600x600x250 - de IDE Electric

- Propiedad del archivo: CONSTRUNARIO
- Formato: FIEBDC-3/2012
- Programa: Construnario Versión 3.51
- Fecha de los precios: 06/06/2024
- Divisa: EUR

**INXT606025-316** u Armarios de fijación mural IP66 en acero inoxidable AISI 304L-316L, referencia INXT606025-316 de IDE. Medidas: 600x600x250 - de IDE Electric
Precio: 1629.54
Acero inoxidable AISI 316L: satinado Scotch 320. Puerta transparente. Armarios suministrados con placa de montaje. Código EAN: 8431044227320 Código ETIM 6.0: EC000261
