# Intercambiador aire-aire, referencia IR22/230 de IDE. 22 W - de IDE Electric

- Propiedad del archivo: CONSTRUNARIO
- Formato: FIEBDC-3/2012
- Programa: Construnario Versión 3.51
- Fecha de los precios: 06/06/2024
- Divisa: EUR

**IR22230** u Intercambiador aire-aire, referencia IR22/230 de IDE. 22 W - de IDE Electric
Precio: 1344.33
Intercambiador aire-aire 20 W. Código EAN: 8431044250823 Código ETIM 6.0: EC002514
