# Intercambiador aire-aire, referencia IR50/230 de IDE. 50 W - de IDE Electric

- Propiedad del archivo: CONSTRUNARIO
- Formato: FIEBDC-3/2012
- Programa: Construnario Versión 3.51
- Fecha de los precios: 06/06/2024
- Divisa: EUR

**IR50_230** u Intercambiador aire-aire, referencia IR50/230 de IDE. 50 W - de IDE Electric
Precio: 1641.78
Intercambiador aire-aire 50 W. Código EAN: 8431044250847 Código ETIM 6.0: EC002514
