# Zócalo antisísmico 100x800x600 de IDE - de IDE Electric

- Propiedad del archivo: CONSTRUNARIO
- Formato: FIEBDC-3/2012
- Programa: Construnario Versión 3.51
- Fecha de los precios: 06/06/2024
- Divisa: EUR

**KRSZCL108060** u Zócalo antisísmico 100x800x600 de IDE - de IDE Electric
Precio: 445.31
MATERIALES: Chapa de acero laminado. Frontal, trasera, laterales y refuerzos interiores soldados formando un único bloque. Código EAN: 8431044193502 Código ETIM 6.0: EC002518
