# Módulo auxiliar central 350x910x212 para armario 40ENL96-120 de IDE - de IDE Electric

- Propiedad del archivo: CONSTRUNARIO
- Formato: FIEBDC-3/2012
- Programa: Construnario Versión 3.51
- Fecha de los precios: 06/06/2024
- Divisa: EUR

**MEC4096** u Módulo auxiliar central 350x910x212 para armario 40ENL96-120 de IDE - de IDE Electric
Precio: 509.87
MATERIALES: Chapa de acero pintado RAL 9003. Permite la instalación de embarrados, interruptores, aparatos de control, etc., dejando un mayor espacio. Puerta opaca con cierre estándar doble paletón de 5 mm. PARA ARMARIOS TIPO: 40ENL. Código EAN: 8431044282053 Código eCl@ss 6.0: EC002524
