# Módulo auxiliar lateral 350x1310x212 para armario 40ENL144-192 de IDE - de IDE Electric

- Propiedad del archivo: CONSTRUNARIO
- Formato: FIEBDC-3/2012
- Programa: Construnario Versión 3.51
- Fecha de los precios: 06/06/2024
- Divisa: EUR

**MEL40144** u Módulo auxiliar lateral 350x1310x212 para armario 40ENL144-192 de IDE - de IDE Electric
Precio: 479.13
MATERIALES: Chapa de acero pintado RAL 9003. Permite la instalación de embarrados, interruptores, aparatos de control, etc., dejando un mayor espacio. Puerta opaca con cierre estándar doble paletón de 5 mm. PARA ARMARIOS TIPO: 40ENL. Código EAN: 8431044282084 Código eCl@ss 6.0: EC002524
