# Módulo auxiliar 2000x400x800 para armario 2000x800, referencia MEX2004080 de IDE - de IDE Electric

- Propiedad del archivo: CONSTRUNARIO
- Formato: FIEBDC-3/2012
- Programa: Construnario Versión 3.51
- Fecha de los precios: 06/06/2024
- Divisa: EUR

**MEX2004080** u Módulo auxiliar 2000x400x800 para armario 2000x800, referencia MEX2004080 de IDE - de IDE Electric
Precio: 1407.81
MATERIALES: Acero laminado RAL7035. Permite habilitar una zona dentro de la estructura, especialmente destinada a la colocación de embarrados en posición vertical o de pequeños interruptores de entrada. Grado de protección IP55. Anchura del módulo auxiliar de 400 mm. PARA ARMARIOS TIPO: ENL. Código EAN: 8431044019048 Código eCl@ss 6.0: EC002622
