# Perfil soporte regulador, referencia PB150 de IDE. Profundidad: 150 mm - de IDE Electric

- Propiedad del archivo: CONSTRUNARIO
- Formato: FIEBDC-3/2012
- Programa: Construnario Versión 3.51
- Fecha de los precios: 06/06/2024
- Divisa: EUR

**PB150** u Perfil soporte regulador, referencia PB150 de IDE. Profundidad: 150 mm - de IDE Electric
Precio: 26.73
Perfil para soporte en profundidad Código EAN: 8431044454085 Código ETIM 8.0: EC002518
