# Perfil soporte regulador, referencia PB200 de IDE. Profundidad: 200 mm - de IDE Electric

- Propiedad del archivo: CONSTRUNARIO
- Formato: FIEBDC-3/2012
- Programa: Construnario Versión 3.51
- Fecha de los precios: 06/06/2024
- Divisa: EUR

**PB200** u Perfil soporte regulador, referencia PB200 de IDE. Profundidad: 200 mm - de IDE Electric
Precio: 27.77
Perfil para soporte en profundidad Código EAN: 8431044454092 Código ETIM 8.0: EC002518
