# Perfil soporte regulador, referencia PB250 de IDE. Profundidad: 250 mm - de IDE Electric

- Propiedad del archivo: CONSTRUNARIO
- Formato: FIEBDC-3/2012
- Programa: Construnario Versión 3.51
- Fecha de los precios: 06/06/2024
- Divisa: EUR

**PB250** u Perfil soporte regulador, referencia PB250 de IDE. Profundidad: 250 mm - de IDE Electric
Precio: 28.87
Perfil para soporte en profundidad Código EAN: 8431044454108 Código ETIM 8.0: EC002518
