# Perfil soporte regulador, referencia PB300 de IDE. Profundidad: 300 mm - de IDE Electric

- Propiedad del archivo: CONSTRUNARIO
- Formato: FIEBDC-3/2012
- Programa: Construnario Versión 3.51
- Fecha de los precios: 06/06/2024
- Divisa: EUR

**PB300** u Perfil soporte regulador, referencia PB300 de IDE. Profundidad: 300 mm - de IDE Electric
Precio: 30.11
Perfil para soporte en profundidad Código EAN: 8431044454115 Código ETIM 8.0: EC002518
