# Caja para ICP y distribución IP40 ventana opaca blanca - de IDE Electric

- Propiedad del archivo: CONSTRUNARIO
- Formato: FIEBDC-3/2012
- Programa: Construnario Versión 3.51
- Fecha de los precios: 06/06/2024
- Divisa: EUR

| Código | Ud | Descripción | Precio |
|---|---|---|---|
| PBI58 | u | Caja para ICP y distribución IP40 ventana opaca blanca - de IDE Electric | 19.65 |
