# Placa de montaje aislante de baquelita, referencia PBL44 de IDE. Para caja tipo ROC44. Medidas: 310x310x4 - de IDE Electric

- Propiedad del archivo: CONSTRUNARIO
- Formato: FIEBDC-3/2012
- Programa: Construnario Versión 3.51
- Fecha de los precios: 06/06/2024
- Divisa: EUR

**PBL44** u Placa de montaje aislante de baquelita, referencia PBL44 de IDE. Para caja tipo ROC44. Medidas: 310x310x4 - de IDE Electric
Precio: 45.48
MATERIALES: Baquelita aislante. Los tornillos necesarios para su montaje se suministran con la caja. Código EAN: 8431044124155 Código eCl@ss 6.0: EC000213
