# Chasis modular para armario POL504020 M.54, referencia PCH5040 de IDE - de IDE Electric

- Propiedad del archivo: CONSTRUNARIO
- Formato: FIEBDC-3/2012
- Programa: Construnario Versión 3.51
- Fecha de los precios: 06/06/2024
- Divisa: EUR

**PCH5040** u Chasis modular para armario POL504020 M.54, referencia PCH5040 de IDE - de IDE Electric
Precio: 226.86
MATERIALES: Bastidor y tapas chasis en poliéster reforzado RAL7035. Incorpora bastidor, tapas ciegas y perfiles DIN. PARA ARMARIOS TIPO: Poliéster IP66. Código EAN: 8431044292465 Código eCl@ss 6.0: EC002625
