# Puerta interior para armario acero laminado, referencia PIN4060 de IDE. Medidas: 350x550 - de IDE Electric

- Propiedad del archivo: CONSTRUNARIO
- Formato: FIEBDC-3/2012
- Programa: Construnario Versión 3.51
- Fecha de los precios: 06/06/2024
- Divisa: EUR

**PIN4060** u Puerta interior para armario acero laminado, referencia PIN4060 de IDE. Medidas: 350x550 - de IDE Electric
Precio: 101.20
MATERIALES: Chapa de acero pintado RAL7035. Para la instalación de la puerta interior es necesario solicitar el elemento de regulación correspondiente. Código EAN: 8431044008561 Código eCl@ss 6.0: EC000747
