# Placas de montaje totales lisas, referencia PL165120 de IDE. Para armario de 1650x1200 - de IDE Electric

- Propiedad del archivo: CONSTRUNARIO
- Formato: FIEBDC-3/2012
- Programa: Construnario Versión 3.51
- Fecha de los precios: 06/06/2024
- Divisa: EUR

**PL165120** u Placas de montaje totales lisas, referencia PL165120 de IDE. Para armario de 1650x1200 - de IDE Electric
Precio: 326.96
MATERIALES: Chapa de acero galvanizado de 3 mm de espesor. Reforzadas con pliegues en C. Regulables en profundidad. Código EAN: 8431044488578 Código eCl@ss 6.0: EC000213
