# Placa ciega para armario GN503015-GN503020, referencia PL5030 de IDE. Medidas: 470x250 - de IDE Electric

- Propiedad del archivo: CONSTRUNARIO
- Formato: FIEBDC-3/2012
- Programa: Construnario Versión 3.51
- Fecha de los precios: 06/06/2024
- Divisa: EUR

**PL5030** u Placa ciega para armario GN503015-GN503020, referencia PL5030 de IDE. Medidas: 470x250 - de IDE Electric
Precio: 17.94
MATERIALES: Placa de montaje lisa en acero galvanizado de 2 mm. Pack de 4 alzadores mas 4 tuercas antigiro para el montaje de la placa suministrados con la referencia del armario. Código EAN: 8431044491844 Código eCl@ss 6.0: EC000213
