# Placa baquelita para armario GN808020-GN808025-GN808030-GN808040, referencia PLB8080 de IDE. Medidas: 770x750 - de IDE Electric

- Propiedad del archivo: CONSTRUNARIO
- Formato: FIEBDC-3/2012
- Programa: Construnario Versión 3.51
- Fecha de los precios: 06/06/2024
- Divisa: EUR

**PLB8080** u Placa baquelita para armario GN808020-GN808025-GN808030-GN808040, referencia PLB8080 de IDE. Medidas: 770x750 - de IDE Electric
Precio: 212.71
MATERIALES: Placa de montaje lisa en baquelita. Pack de 4 alzadores mas 4 tuercas antigiro para su montaje suministrados con la referencia del armario. Código EAN: 8431044006635 Código eCl@ss 6.0: EC000213
