# Placa de montaje 800 de 900x721 de IDE - de IDE Electric

- Propiedad del archivo: CONSTRUNARIO
- Formato: FIEBDC-3/2012
- Programa: Construnario Versión 3.51
- Fecha de los precios: 06/06/2024
- Divisa: EUR

**PLBI800** u Placa de montaje 800 de 900x721 de IDE - de IDE Electric
Precio: 123.35
MATERIALES: Placa de montaje lisa en acero galvanizado de 2 mm. Bolsa de accesorios de montaje incluida. PARA PUPITRES TIPO: PSC - PC -PS. Código EAN: 8431044140377 Código eCl@ss 6.0: EC000213
