# Placas de continuidad para armarios PLC1650, referencia PLC1650 de IDE - de IDE Electric

- Propiedad del archivo: CONSTRUNARIO
- Formato: FIEBDC-3/2012
- Programa: Construnario Versión 3.51
- Fecha de los precios: 06/06/2024
- Divisa: EUR

**PLC1650** u Placas de continuidad para armarios PLC1650, referencia PLC1650 de IDE - de IDE Electric
Precio: 67.05
MATERIALES: Chapa de acero galvanizado de 2 mm de espesor. Permite obtener superficies continuas de placas en montajes de dos o mas armarios. PARA ARMARIOS TIPO: ENL. Código EAN: 8431044390048 Código ETIM 8.0: EC000213
