# Placas de continuidad 1672x95 para armarios combinables, referencia PLC1800 de IDE. 1800 - de IDE Electric

- Propiedad del archivo: CONSTRUNARIO
- Formato: FIEBDC-3/2012
- Programa: Construnario Versión 3.51
- Fecha de los precios: 06/06/2024
- Divisa: EUR

**PLC1800** u Placas de continuidad 1672x95 para armarios combinables, referencia PLC1800 de IDE. 1800 - de IDE Electric
Precio: 61.73
MATERIALES: Chapa de acero galvanizado de 2 mm de espesor. Permite obtener superficies continuas de placas en montajes de dos o mas armarios. PARA ARMARIOS TIPO: ENL. Código EAN: 8431044489797 Código eCl@ss 6.0: EC000213
