# Panel lateral cámara embarrado, referencia PLCE3060 de IDE. Medidas: 300x600 (pack 2 ud.) - de IDE Electric

- Propiedad del archivo: CONSTRUNARIO
- Formato: FIEBDC-3/2012
- Programa: Construnario Versión 3.51
- Fecha de los precios: 06/06/2024
- Divisa: EUR

**PLCE3060** u Panel lateral cámara embarrado, referencia PLCE3060 de IDE. Medidas: 300x600 (pack 2 ud.) - de IDE Electric
Precio: 112.25
MATERIALES: Acero laminado RAL7035. Panel lateral para cerrar la cámara de embarrado de fondo 600 mm. Pack de 2 uds. Código EAN: 8431044195902 Código ETIM 6.0: EC002530
