# Placa de montaje metálica ranurada, referencia PLU4060 de IDE. Medidas:400x550 - de IDE Electric

- Propiedad del archivo: CONSTRUNARIO
- Formato: FIEBDC-3/2012
- Programa: Construnario Versión 3.51
- Fecha de los precios: 06/06/2024
- Divisa: EUR

**PLU4060** u Placa de montaje metálica ranurada, referencia PLU4060 de IDE. Medidas:400x550 - de IDE Electric
Precio: 44.57
MATERIALES: Placa de montaje ranurada en acero galvanizado de 2 mm. Pack de 4 alzadores mas 4 tuercas antigiro para su montaje suministrados con la referencia del armario. Código EAN: 8431044492254 Código eCl@ss 6.0: EC000213
